# Barana de vidre, per a protecció de buits de façana. Sistema "COMENZA"

- Propietat de l'arxiu: CYPE Ingenieros S.A.
- Format: FIEBDC-3/2016
- Programa: Generador de preus de la construcció. CYPE Ingenieros, S.A.
- Data: 09/03/2024
- Divisa: EUR
- Costos indirectes: 3 %
- IVA: 21 %

## F Façanes i particions

### FD Defenses

#### FDY Sistemes de baranes de vidre

**FDY015** U Barana de vidre, per a protecció de buits de façana. Sistema "COMENZA".
Sistema de barana de vidre GlassFit FB-10 "COMENZA", per a protecció de buits de façana d'entre 50 i 150 cm d'amplària, sense passamans, amb perfil d'alumini extrudit d'aliatge 6063 amb tractament tèrmic T6, de 50x53 mm de secció, acabat anoditzat amb el segell QUALICOAT, que garanteix el gruix i la qualitat del procés de lacat, capaç de suportar una força horitzontal uniformement repartida de 1,6 kN/m aplicada en la vora superior del vidre segons CTE DB SE-AE, d'altura màxima 110 cm, per a vidre trempat laminar de seguretat, compost per dos llunes de 6 mm de gruix unides mitjançant quatre làmines incolores de butiral de polivinil, de 0,38 mm d'espessor cadascuna. Sistema de muntatge a l'exterior del buit de façana. Inclús ancoratge químic amb vareta roscada d'acer inoxidable per a fixació a la superfície suport.
Inclou: Marcat dels punts de fixació. Aplomat i anivellació. Fixació dels ancoratges. Muntatge d'elements complementaris.
Criteri d'amidament de projecte: Nombre d'unitats previstes, segons documentació gràfica de Projecte.
Criteri de mesura d'obra: Es mesurarà el nombre d'unitats realment executades segons especificacions de Projecte.

| Codi | Ut | Descripció | Rendiment | Preu | Import |
|---|---|---|---|---|---|
| mt25dfc200b | U | Sistema de barana de vidre GlassFit FB-10 "COMENZA", per a protecció de buits de façana d'entre 50 i 150 cm d'amplària, sense passamans, amb perfil d'alumini extrudit d'aliatge 6063 amb tractament tèrmic T6, de 50x53 mm de secció, acabat anoditzat amb el segell QUALICOAT, que garanteix el gruix i la qualitat del procés de lacat, capaç de suportar una força horitzontal uniformement repartida de 1,6 kN/m aplicada en la vora superior del vidre segons CTE DB SE-AE. Inclús accessoris, peces i cargols homologats. (material) | 1 | 194.31 | 194.310 |
| mt26aaq011d | U | Ancoratge químic amb vareta roscada d'acer inoxidable, de 8 mm de diàmetre, femella i volandera. (material) | 10 | 0.54 | 5.400 |
| mt21ves015d | m² | Vidre trempat laminar de seguretat, compost per dues llunes de 6 mm d'espessor, unides mitjançant quatre làmines incolores de butiral de polivinil, de 0,38 mm d'espessor cadascuna. Segons UNE-EN ISO 12543-2, UNE-EN 14449 i UNE-EN 12150-1 (material) | 1.194 | 135 | 161.190 |
| mo011 | h | Oficial 1ª muntador. (mà d'obra) | 1.295 | 29.34 | 37.995 |
| mo080 | h | Ajudant muntador. (mà d'obra) | 1.295 | 25.28 | 32.738 |
| % | % | Costos directes complementaris | 2 % | 431.633 | 8.633 |
|  |  | Costos directes |  |  | 440.266 |

Residus:
- col·locació: mt26aaq011d Ancoratge químic amb vareta roscada d'acer inoxidable, de 8 mm de diàmetre, femella i volandera; factor de residu 0.005
- col·locació: mt21ves015d; factor de residu 0.0055

## Recursos

**mt26aaq011d** U Ancoratge químic amb vareta roscada d'acer inoxidable, de 8 mm de diàmetre, femella i volandera
Dades tècniques: Cost energètic 8.308 MJ; Emissió de CO2 0.722 kg; Codi LER 17 09 04; Massa de l'element 0.13 kg; Volum 0.000087 m3
Residus:
- embalatge: re150101 Envasos de paper i cartró. (component de residu); rendiment 0.001 kg; Codi LER 15 01 01; Massa de l'element 1 kg; Volum 0.001333 m3
- embalatge: re170203 Plàstic. (component de residu); rendiment 0.001 kg; Codi LER 17 02 03; Massa de l'element 1 kg; Volum 0.001667 m3

**mt21ves015d** m² Vidre trempat laminar de seguretat
Dades tècniques: Cost energètic 449.646 MJ; Emissió de CO2 33.637 kg; Codi LER 17 02 02; Massa de l'element 30 kg; Volum 0.03 m3
Residus:
- embalatge: re170604 Materials d'aïllament diferents dels especificats en els codis 17 06 01 i 17 06 03. (component de residu); rendiment 0.016 kg; Codi LER 17 06 04; Massa de l'element 1 kg; Volum 0.001667 m3
